# Fläch. Verjüngung und Bes. von Gehölzbeständen AM Rheinberg
Angebotsaufforderung (GAEB 90, DA83)
Eröffnung: 09.06.26 09:00
Ende der Zuschlagsfrist: 09.07.26
Währung: EUR
Auftraggeber: Autobahn GmbH des Bundes

## Fläch. Verjüngung und Bes. von Gehölzbes
Datum: 29.04.26

*Hinweis*
Behinderung durch LSW, Schutzeinichtungen und
Verkehrszeichen ist einzurechnen; weitere, den
einzelnen Maßnahmen zuzurechnende Einschränkungen sind
den Anlagen zu entnehmen.

### Abschnitt 00 Verj.u.Bes.v.Gehölzbe. AM Rheinberg

#### Unterabschnitt 00.00 A40, FR. DU, km 24,121 - 24,302

**00.00.0001 Verk.sich. kürzerer Dauer durchf.*stat. Arbeitsst.*über 4 bis 8 Std. bei Tageslicht*Anordnung n. Unt.**
StL-Nr. 22110513590192110
Verkehrssicherung an Arbeitsstellen von kürzerer Dauer
betriebsfertig aufbauen, vorhalten, warten, instand
setzen, betreiben und abbauen. Vorübergehende Verkehrssicherungsmaßnahmen durchführen.
Nach RSA, Regelplan 'AS 2/4.1'
Für stationäre Arbeitsstelle.
Länge des Arbeitsbereiches '200 m '
Gesamtdauer der Verkehrsführung über 4 Std. bis 8 Std.
Bei Tageslicht.
Verkehrsrechtliche Anordnung nach Unterlagen des AG
einholen und zugehörige Unterlagen erstellen. Erforderliche Ortsbesichtigungen zur Erstellung der Planunterlagen für die verkehrsrechtliche Anordnung durchführen.
Menge: 2,000 St
Zuordnung: 105

**00.00.0002 Baum im Bestand fällen*DU über 0,1-0,3 m Stammholz Verw.AN*Schlagab. Verw.AN**
StL-Nr. 221107634910101
Baum im Bestand fällen. Verbleibenden Bestand schonen.
Schnittstelle höchstens 0,25 m über dem Erdboden.
Entnahme 'aus Böschung, Neigung der Fläsche
unterschiedlich bis 1:3 '
Durchmesser über 0,10 bis 0,30 m.
Stammholz nach Wahl des AN verwerten.
Schlagabraum nach Wahl des AN verwerten.
Menge: 218,000 St
Zuordnung: 107

**00.00.0003 Baum im Bestand fällen*DU über 0,3-0,5 m Stammholz Verw.AN*Schlagab. Verw.AN**
StL-Nr. 221107634920101
Baum im Bestand fällen. Verbleibenden Bestand schonen.
Schnittstelle höchstens 0,25 m über dem Erdboden.
Entnahme 'aus Böschung, Neigung der Fläsche
unterschiedlich bis 1:3 '
Durchmesser über 0,30 bis 0,50 m.
Stammholz nach Wahl des AN verwerten.
Schlagabraum nach Wahl des AN verwerten.
Menge: 26,000 St
Zuordnung: 107

**00.00.0004 Baum im Bestand fällen*DU über 0,5-0,75m Stammholz Verw.AN*Schlagab. Verw.AN**
StL-Nr. 221107634930101
Baum im Bestand fällen. Verbleibenden Bestand schonen.
Schnittstelle höchstens 0,25 m über dem Erdboden.
Entnahme 'aus Böschung, Neigung der Fläsche
unterschiedlich bis 1:3 '
Durchmesser über 0,50 bis 0,75 m.
Stammholz nach Wahl des AN verwerten.
Schlagabraum nach Wahl des AN verwerten.
Menge: 11,000 St
Zuordnung: 107

#### Unterabschnitt 00.01 A40, FR. DU, km 28,897 - 29,061

**00.01.0001 Verk.sich. kürzerer Dauer durchf.*stat. Arbeitsst.*über 4 bis 8 Std. bei Tageslicht*Anordnung n. Unt.**
StL-Nr. 22110513590192110
Verkehrssicherung an Arbeitsstellen von kürzerer Dauer
betriebsfertig aufbauen, vorhalten, warten, instand
setzen, betreiben und abbauen. Vorübergehende Verkehrssicherungsmaßnahmen durchführen.
Nach RSA, Regelplan 'AS 2/4.1 '
Für stationäre Arbeitsstelle.
Länge des Arbeitsbereiches '150 m '
Gesamtdauer der Verkehrsführung über 4 Std. bis 8 Std.
Bei Tageslicht.
Verkehrsrechtliche Anordnung nach Unterlagen des AG
einholen und zugehörige Unterlagen erstellen. Erforderliche Ortsbesichtigungen zur Erstellung der Planunterlagen für die verkehrsrechtliche Anordnung durchführen.
Menge: 1,000 St
Zuordnung: 105

**00.01.0002 Baum im Bestand fällen*DU über 0,1-0,3 m Stammholz Verw.AN*Schlagab. Verw.AN**
StL-Nr. 221107634910101
Baum im Bestand fällen. Verbleibenden Bestand schonen.
Schnittstelle höchstens 0,25 m über dem Erdboden.
Entnahme 'aus Böschung, Neigung der Fläsche
unterschiedlich bis 1:3 '
Durchmesser über 0,10 bis 0,30 m.
Stammholz nach Wahl des AN verwerten.
Schlagabraum nach Wahl des AN verwerten.
Menge: 128,000 St
Zuordnung: 107

**00.01.0003 Baum im Bestand fällen*DU über 0,3-0,5 m Stammholz Verw.AN*Schlagab. Verw.AN**
StL-Nr. 221107634920101
Baum im Bestand fällen. Verbleibenden Bestand schonen.
Schnittstelle höchstens 0,25 m über dem Erdboden.
Entnahme 'aus Böschung, Neigung der Fläsche
unterschiedlich bis 1:3 '
Durchmesser über 0,30 bis 0,50 m.
Stammholz nach Wahl des AN verwerten.
Schlagabraum nach Wahl des AN verwerten.
Menge: 37,000 St
Zuordnung: 107

#### Unterabschnitt 00.02 A40, FR. NL km 29,148 - 28,921

**00.02.0001 Verk.sich. kürzerer Dauer durchf.*stat. Arbeitsst.*über 4 bis 8 Std. bei Tageslicht*Anordnung n. Unt.**
StL-Nr. 22110513590192110
Verkehrssicherung an Arbeitsstellen von kürzerer Dauer
betriebsfertig aufbauen, vorhalten, warten, instand
setzen, betreiben und abbauen. Vorübergehende Verkehrssicherungsmaßnahmen durchführen.
Nach RSA, Regelplan 'AS 2/4.1 '
Für stationäre Arbeitsstelle.
Länge des Arbeitsbereiches '150 m '
Gesamtdauer der Verkehrsführung über 4 Std. bis 8 Std.
Bei Tageslicht.
Verkehrsrechtliche Anordnung nach Unterlagen des AG
einholen und zugehörige Unterlagen erstellen. Erforderliche Ortsbesichtigungen zur Erstellung der Planunterlagen für die verkehrsrechtliche Anordnung durchführen.
Menge: 2,000 St
Zuordnung: 105

**00.02.0002 Baum im Bestand fällen*DU über 0,1-0,3 m Stammholz Verw.AN*Schlagab. Verw.AN**
StL-Nr. 221107634910101
Baum im Bestand fällen. Verbleibenden Bestand schonen.
Schnittstelle höchstens 0,25 m über dem Erdboden.
Entnahme 'aus Böschung, Neigung der Fläsche
unterschiedlich bis 1:3 '
Durchmesser über 0,10 bis 0,30 m.
Stammholz nach Wahl des AN verwerten.
Schlagabraum nach Wahl des AN verwerten.
Menge: 108,000 St
Zuordnung: 107

**00.02.0003 Baum im Bestand fällen*DU über 0,3-0,5 m Stammholz Verw.AN*Schlagab. Verw.AN**
StL-Nr. 221107634920101
Baum im Bestand fällen. Verbleibenden Bestand schonen.
Schnittstelle höchstens 0,25 m über dem Erdboden.
Entnahme 'aus Böschung, Neigung der Fläsche
unterschiedlich bis 1:3 '
Durchmesser über 0,30 bis 0,50 m.
Stammholz nach Wahl des AN verwerten.
Schlagabraum nach Wahl des AN verwerten.
Menge: 36,000 St
Zuordnung: 107

**00.02.0004 Baum im Bestand fällen*DU über 0,5-0,75m Stammholz Verw.AN*Schlagab. Verw.AN**
StL-Nr. 221107634930101
Baum im Bestand fällen. Verbleibenden Bestand schonen.
Schnittstelle höchstens 0,25 m über dem Erdboden.
Entnahme 'aus Böschung, Neigung der Fläsche
unterschiedlich bis 1:3 '
Durchmesser über 0,50 bis 0,75 m.
Stammholz nach Wahl des AN verwerten.
Schlagabraum nach Wahl des AN verwerten.
Menge: 6,000 St
Zuordnung: 107

#### Unterabschnitt 00.03 A57, FR. KR, AS Alpen (6C)

**00.03.0001 Verk.sich. kürzerer Dauer durchf.*stat. Arbeitsst.*über 4 bis 8 Std. bei Tageslicht*Anordnung n. Unt.**
StL-Nr. 22110513590192110
Verkehrssicherung an Arbeitsstellen von kürzerer Dauer
betriebsfertig aufbauen, vorhalten, warten, instand
setzen, betreiben und abbauen. Vorübergehende Verkehrssicherungsmaßnahmen durchführen.
Nach RSA, Regelplan 'AS 2/0.1 '
Für stationäre Arbeitsstelle.
Länge des Arbeitsbereiches '200 m '
Gesamtdauer der Verkehrsführung über 4 Std. bis 8 Std.
Bei Tageslicht.
Verkehrsrechtliche Anordnung nach Unterlagen des AG
einholen und zugehörige Unterlagen erstellen. Erforderliche Ortsbesichtigungen zur Erstellung der Planunterlagen für die verkehrsrechtliche Anordnung durchführen.
Menge: 4,000 St
Zuordnung: 105

**00.03.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 2250,000 m2
Zuordnung: 107

**00.03.0003 Baum im Bestand fällen*DU über 0,1-0,3 m Stammholz Verw.AN*Schlagab. Verw.AN**
StL-Nr. 221107634910101
Baum im Bestand fällen. Verbleibenden Bestand schonen.
Schnittstelle höchstens 0,25 m über dem Erdboden.
Entnahme 'aus Böschung, Neigung der Fläsche
unterschiedlich bis 1:3 '
Durchmesser über 0,10 bis 0,30 m.
Stammholz nach Wahl des AN verwerten.
Schlagabraum nach Wahl des AN verwerten.
Menge: 394,000 St
Zuordnung: 107

**00.03.0004 Baum im Bestand fällen*DU über 0,3-0,5 m Stammholz Verw.AN*Schlagab. Verw.AN**
StL-Nr. 221107634920101
Baum im Bestand fällen. Verbleibenden Bestand schonen.
Schnittstelle höchstens 0,25 m über dem Erdboden.
Entnahme 'aus Böschung, Neigung der Fläsche
unterschiedlich bis 1:3 '
Durchmesser über 0,30 bis 0,50 m.
Stammholz nach Wahl des AN verwerten.
Schlagabraum nach Wahl des AN verwerten.
Menge: 69,000 St
Zuordnung: 107

**00.03.0005 Baum im Bestand fällen*DU über 0,5-0,75m Stammholz Verw.AN*Schlagab. Verw.AN**
StL-Nr. 221107634930101
Baum im Bestand fällen. Verbleibenden Bestand schonen.
Schnittstelle höchstens 0,25 m über dem Erdboden.
Entnahme 'aus Böschung, Neigung der Fläsche
unterschiedlich bis 1:3 '
Durchmesser über 0,50 bis 0,75 m.
Stammholz nach Wahl des AN verwerten.
Schlagabraum nach Wahl des AN verwerten.
Menge: 7,000 St
Zuordnung: 107

#### Unterabschnitt 00.04 A57, FR. KR, km 11A 0,0 - 51,267

**00.04.0001 Verk.sich. kürzerer Dauer durchf.*stat. Arbeitsst.*über 4 bis 8 Std. bei Tageslicht*Anordnung n. Unt.**
StL-Nr. 22110513590192110
Verkehrssicherung an Arbeitsstellen von kürzerer Dauer
betriebsfertig aufbauen, vorhalten, warten, instand
setzen, betreiben und abbauen. Vorübergehende Verkehrssicherungsmaßnahmen durchführen.
Nach RSA, Regelplan 'AS 2/0.1 '
Für stationäre Arbeitsstelle.
Länge des Arbeitsbereiches '800 m '
Gesamtdauer der Verkehrsführung über 4 Std. bis 8 Std.
Bei Tageslicht.
Verkehrsrechtliche Anordnung nach Unterlagen des AG
einholen und zugehörige Unterlagen erstellen. Erforderliche Ortsbesichtigungen zur Erstellung der Planunterlagen für die verkehrsrechtliche Anordnung durchführen.
Menge: 2,000 St
Zuordnung: 105

**00.04.0002 Verk.sich. kürzerer Dauer durchf.*stat. Arbeitsst.*über 4 bis 8 Std. bei Tageslicht*Anordnung n. Unt.**
StL-Nr. 22110513590192110
Verkehrssicherung an Arbeitsstellen von kürzerer Dauer
betriebsfertig aufbauen, vorhalten, warten, instand
setzen, betreiben und abbauen. Vorübergehende Verkehrssicherungsmaßnahmen durchführen.
Nach RSA, Regelplan 'T 2/1.1 AS '
Für stationäre Arbeitsstelle.
Länge des Arbeitsbereiches '800 m '
Gesamtdauer der Verkehrsführung über 4 Std. bis 8 Std.
Bei Tageslicht.
Verkehrsrechtliche Anordnung nach Unterlagen des AG
einholen und zugehörige Unterlagen erstellen. Erforderliche Ortsbesichtigungen zur Erstellung der Planunterlagen für die verkehrsrechtliche Anordnung durchführen.
Menge: 1,000 St
Zuordnung: 105

**00.04.0003 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 3968,000 m2
Zuordnung: 107

**00.04.0004 Baum im Bestand fällen*DU über 0,1-0,3 m Stammholz Verw.AN*Schlagab. Verw.AN**
StL-Nr. 221107634910101
Baum im Bestand fällen. Verbleibenden Bestand schonen.
Schnittstelle höchstens 0,25 m über dem Erdboden.
Entnahme 'aus Böschung, Neigung der Fläsche
unterschiedlich bis 1:3 '
Durchmesser über 0,10 bis 0,30 m.
Stammholz nach Wahl des AN verwerten.
Schlagabraum nach Wahl des AN verwerten.
Menge: 652,000 St
Zuordnung: 107

**00.04.0005 Baum im Bestand fällen*DU über 0,3-0,5 m Stammholz Verw.AN*Schlagab. Verw.AN**
StL-Nr. 221107634920101
Baum im Bestand fällen. Verbleibenden Bestand schonen.
Schnittstelle höchstens 0,25 m über dem Erdboden.
Entnahme 'aus Böschung, Neigung der Fläsche
unterschiedlich bis 1:3 '
Durchmesser über 0,30 bis 0,50 m.
Stammholz nach Wahl des AN verwerten.
Schlagabraum nach Wahl des AN verwerten.
Menge: 56,000 St
Zuordnung: 107

**00.04.0006 Baum im Bestand fällen*DU über 0,5-0,75m Stammholz Verw.AN*Schlagab. Verw.AN**
StL-Nr. 221107634930101
Baum im Bestand fällen. Verbleibenden Bestand schonen.
Schnittstelle höchstens 0,25 m über dem Erdboden.
Entnahme 'aus Böschung, Neigung der Fläsche
unterschiedlich bis 1:3 '
Durchmesser über 0,50 bis 0,75 m.
Stammholz nach Wahl des AN verwerten.
Schlagabraum nach Wahl des AN verwerten.
Menge: 13,000 St
Zuordnung: 107

**00.04.0007 Baum im Bestand fällen*DU über 0,75-1 m Stammholz Verw.AN*Schlagab. Verw.AN**
StL-Nr. 221107634940101
Baum im Bestand fällen. Verbleibenden Bestand schonen.
Schnittstelle höchstens 0,25 m über dem Erdboden.
Entnahme 'aus Böschung, Neigung der Fläsche
unterschiedlich bis 1:3 '
Durchmesser über 0,75 bis 1,00 m.
Stammholz nach Wahl des AN verwerten.
Schlagabraum nach Wahl des AN verwerten.
Menge: 2,000 St
Zuordnung: 107

#### Unterabschnitt 00.05 A57, FR. KR, km 17,750 - 18,250

**00.05.0001 Verk.sich. kürzerer Dauer durchf.*stat. Arbeitsst.*über 4 bis 8 Std. bei Tageslicht*Anordnung n. Unt.**
StL-Nr. 22110513590192110
Verkehrssicherung an Arbeitsstellen von kürzerer Dauer
betriebsfertig aufbauen, vorhalten, warten, instand
setzen, betreiben und abbauen. Vorübergehende Verkehrssicherungsmaßnahmen durchführen.
Nach RSA, Regelplan 'T 2/1 '
Für stationäre Arbeitsstelle.
Länge des Arbeitsbereiches '500 m '
Gesamtdauer der Verkehrsführung über 4 Std. bis 8 Std.
Bei Tageslicht.
Verkehrsrechtliche Anordnung nach Unterlagen des AG
einholen und zugehörige Unterlagen erstellen. Erforderliche Ortsbesichtigungen zur Erstellung der Planunterlagen für die verkehrsrechtliche Anordnung durchführen.
Menge: 2,000 St
Zuordnung: 105

**00.05.0002 Verk.sich. kürzerer Dauer durchf.*stat. Arbeitsst.*über 4 bis 8 Std. bei Tageslicht*Anordnung n. Unt.**
StL-Nr. 22110513590192110
Verkehrssicherung an Arbeitsstellen von kürzerer Dauer
betriebsfertig aufbauen, vorhalten, warten, instand
setzen, betreiben und abbauen. Vorübergehende Verkehrssicherungsmaßnahmen durchführen.
Nach RSA, Regelplan 'AS 2/2 '
Für stationäre Arbeitsstelle.
Länge des Arbeitsbereiches '500 m '
Gesamtdauer der Verkehrsführung über 4 Std. bis 8 Std.
Bei Tageslicht.
Verkehrsrechtliche Anordnung nach Unterlagen des AG
einholen und zugehörige Unterlagen erstellen. Erforderliche Ortsbesichtigungen zur Erstellung der Planunterlagen für die verkehrsrechtliche Anordnung durchführen.
Menge: 3,000 St
Zuordnung: 105

**00.05.0003 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 3500,000 m2
Zuordnung: 107

**00.05.0004 Baum im Bestand fällen*DU über 0,1-0,3 m Stammholz Verw.AN*Schlagab. Verw.AN**
StL-Nr. 221107634910101
Baum im Bestand fällen. Verbleibenden Bestand schonen.
Schnittstelle höchstens 0,25 m über dem Erdboden.
Entnahme 'aus Böschung, Neigung der Fläsche
unterschiedlich bis 1:3 '
Durchmesser über 0,10 bis 0,30 m.
Stammholz nach Wahl des AN verwerten.
Schlagabraum nach Wahl des AN verwerten.
Menge: 941,000 St
Zuordnung: 107

**00.05.0005 Baum im Bestand fällen*DU über 0,3-0,5 m Stammholz Verw.AN*Schlagab. Verw.AN**
StL-Nr. 221107634920101
Baum im Bestand fällen. Verbleibenden Bestand schonen.
Schnittstelle höchstens 0,25 m über dem Erdboden.
Entnahme 'aus Böschung, Neigung der Fläsche
unterschiedlich bis 1:3 '
Durchmesser über 0,30 bis 0,50 m.
Stammholz nach Wahl des AN verwerten.
Schlagabraum nach Wahl des AN verwerten.
Menge: 80,000 St
Zuordnung: 107

**00.05.0006 Baum im Bestand fällen*DU über 0,5-0,75m Stammholz Verw.AN*Schlagab. Verw.AN**
StL-Nr. 221107634930101
Baum im Bestand fällen. Verbleibenden Bestand schonen.
Schnittstelle höchstens 0,25 m über dem Erdboden.
Entnahme 'aus Böschung, Neigung der Fläsche
unterschiedlich bis 1:3 '
Durchmesser über 0,50 bis 0,75 m.
Stammholz nach Wahl des AN verwerten.
Schlagabraum nach Wahl des AN verwerten.
Menge: 34,000 St
Zuordnung: 107

*Hinweis*
Behinderung durch Wildsperrzaun ist einzurechnen.

#### Unterabschnitt 00.06 A57, FR. KR, km 21,650 - 21,750

**00.06.0001 Verk.sich. kürzerer Dauer durchf.*stat. Arbeitsst.*über 4 bis 8 Std. bei Tageslicht*Anordnung n. Unt.**
StL-Nr. 22110513590192110
Verkehrssicherung an Arbeitsstellen von kürzerer Dauer
betriebsfertig aufbauen, vorhalten, warten, instand
setzen, betreiben und abbauen. Vorübergehende Verkehrssicherungsmaßnahmen durchführen.
Nach RSA, Regelplan 'T 2/1'
Für stationäre Arbeitsstelle.
Länge des Arbeitsbereiches '100 m '
Gesamtdauer der Verkehrsführung über 4 Std. bis 8 Std.
Bei Tageslicht.
Verkehrsrechtliche Anordnung nach Unterlagen des AG
einholen und zugehörige Unterlagen erstellen. Erforderliche Ortsbesichtigungen zur Erstellung der Planunterlagen für die verkehrsrechtliche Anordnung durchführen.
Menge: 2,000 St
Zuordnung: 105

**00.06.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 700,000 m2
Zuordnung: 107

**00.06.0003 Baum im Bestand fällen*DU über 0,1-0,3 m Stammholz Verw.AN*Schlagab. Verw.AN**
StL-Nr. 221107634910101
Baum im Bestand fällen. Verbleibenden Bestand schonen.
Schnittstelle höchstens 0,25 m über dem Erdboden.
Entnahme 'aus Böschung, Neigung der Fläsche
unterschiedlich bis 1:3 '
Durchmesser über 0,10 bis 0,30 m.
Stammholz nach Wahl des AN verwerten.
Schlagabraum nach Wahl des AN verwerten.
Menge: 256,000 St
Zuordnung: 107

**00.06.0004 Baum im Bestand fällen*DU über 0,3-0,5 m Stammholz Verw.AN*Schlagab. Verw.AN**
StL-Nr. 221107634920101
Baum im Bestand fällen. Verbleibenden Bestand schonen.
Schnittstelle höchstens 0,25 m über dem Erdboden.
Entnahme 'aus Böschung, Neigung der Fläsche
unterschiedlich bis 1:3 '
Durchmesser über 0,30 bis 0,50 m.
Stammholz nach Wahl des AN verwerten.
Schlagabraum nach Wahl des AN verwerten.
Menge: 43,000 St
Zuordnung: 107

**00.06.0005 Baum im Bestand fällen*DU über 0,5-0,75m Stammholz Verw.AN*Schlagab. Verw.AN**
StL-Nr. 221107634930101
Baum im Bestand fällen. Verbleibenden Bestand schonen.
Schnittstelle höchstens 0,25 m über dem Erdboden.
Entnahme 'aus Böschung, Neigung der Fläsche
unterschiedlich bis 1:3 '
Durchmesser über 0,50 bis 0,75 m.
Stammholz nach Wahl des AN verwerten.
Schlagabraum nach Wahl des AN verwerten.
Menge: 13,000 St
Zuordnung: 107

**00.06.0006 Wildsperrzaun freischneiden**
Wildsperrzaun  beidseitig von Gehölzbewuchs, Sträuchern
Ranken oder sonstiger Vegetation freischneiden. Der
Freischnitt ist beidseitig auf einer breite von 1,00 m
durchzuführen.
Beschädigte Gehölze des verbleibenden Bestands
fachgerecht schneiden.
Neigung der Flächen 1:4 bis 1:3.
Standort = Böschung.
Überwuchs bis 2,00 m außerhalb des Wurzelstocks der
Randpflanzen.
Stammholz nach Wahl des AN verwerten.
Schnittgut nach Wahl des AN verwerten.
Menge: 100,000 m

#### Unterabschnitt 00.07 A57, FR. KR, km 50,959 - 51,138

**00.07.0001 Verk.sich. kürzerer Dauer durchf.*stat. Arbeitsst.*über 4 bis 8 Std. bei Tageslicht*Anordnung n. Unt.**
StL-Nr. 22110513590192110
Verkehrssicherung an Arbeitsstellen von kürzerer Dauer
betriebsfertig aufbauen, vorhalten, warten, instand
setzen, betreiben und abbauen. Vorübergehende Verkehrssicherungsmaßnahmen durchführen.
Nach RSA, Regelplan 'AS 2/4.1 '
Für stationäre Arbeitsstelle.
Länge des Arbeitsbereiches '200 m '
Gesamtdauer der Verkehrsführung über 4 Std. bis 8 Std.
Bei Tageslicht.
Verkehrsrechtliche Anordnung nach Unterlagen des AG
einholen und zugehörige Unterlagen erstellen. Erforderliche Ortsbesichtigungen zur Erstellung der Planunterlagen für die verkehrsrechtliche Anordnung durchführen.
Menge: 2,000 St
Zuordnung: 105

**00.07.0002 Baum im Bestand fällen*DU über 0,1-0,3 m Stammholz Verw.AN*Schlagab. Verw.AN**
StL-Nr. 221107634910101
Baum im Bestand fällen. Verbleibenden Bestand schonen.
Schnittstelle höchstens 0,25 m über dem Erdboden.
Entnahme 'aus Böschung, Neigung der Fläsche
unterschiedlich bis 1:3 '
Durchmesser über 0,10 bis 0,30 m.
Stammholz nach Wahl des AN verwerten.
Schlagabraum nach Wahl des AN verwerten.
Menge: 126,000 St
Zuordnung: 107

**00.07.0003 Baum im Bestand fällen*DU über 0,3-0,5 m Stammholz Verw.AN*Schlagab. Verw.AN**
StL-Nr. 221107634920101
Baum im Bestand fällen. Verbleibenden Bestand schonen.
Schnittstelle höchstens 0,25 m über dem Erdboden.
Entnahme 'aus Böschung, Neigung der Fläsche
unterschiedlich bis 1:3 '
Durchmesser über 0,30 bis 0,50 m.
Stammholz nach Wahl des AN verwerten.
Schlagabraum nach Wahl des AN verwerten.
Menge: 44,000 St
Zuordnung: 107

**00.07.0004 Baum im Bestand fällen*DU über 0,5-0,75m Stammholz Verw.AN*Schlagab. Verw.AN**
StL-Nr. 221107634930101
Baum im Bestand fällen. Verbleibenden Bestand schonen.
Schnittstelle höchstens 0,25 m über dem Erdboden.
Entnahme 'aus Böschung, Neigung der Fläsche
unterschiedlich bis 1:3 '
Durchmesser über 0,50 bis 0,75 m.
Stammholz nach Wahl des AN verwerten.
Schlagabraum nach Wahl des AN verwerten.
Menge: 10,000 St
Zuordnung: 107

*Hinweis*
Behinderung durch Wildsperrzaun ist einzurechnen.

#### Unterabschnitt 00.08 A57, FR. NL, AS Sonsbeck (5D)

**00.08.0001 Verk.sich. kürzerer Dauer durchf.*stat. Arbeitsst.*über 4 bis 8 Std. bei Tageslicht*Anordnung n. Unt.**
StL-Nr. 22110513590192110
Verkehrssicherung an Arbeitsstellen von kürzerer Dauer
betriebsfertig aufbauen, vorhalten, warten, instand
setzen, betreiben und abbauen. Vorübergehende Verkehrssicherungsmaßnahmen durchführen.
Nach RSA, Regelplan 'T 2/1.1 AS'
Für stationäre Arbeitsstelle.
Länge des Arbeitsbereiches '350 m '
Gesamtdauer der Verkehrsführung über 4 Std. bis 8 Std.
Bei Tageslicht.
Verkehrsrechtliche Anordnung nach Unterlagen des AG
einholen und zugehörige Unterlagen erstellen. Erforderliche Ortsbesichtigungen zur Erstellung der Planunterlagen für die verkehrsrechtliche Anordnung durchführen.
Menge: 1,000 St
Zuordnung: 105

**00.08.0002 Verk.sich. kürzerer Dauer durchf.*stat. Arbeitsst. über 4 bis 8 Std.*bei Tageslicht Anordnung n. Unt.**
Verkehrssicherung an Arbeitsstellen von kürzerer Dauer
betriebsfertig aufbauen, vorhalten, warten, instand
setzen, betreiben und abbauen. Vorübergehende Verkehrssicherungsmaßnahmen durchführen.
Nach RSA 'Vollsperrung der Auffahrt '
Für stationäre Arbeitsstelle.
Gesamtdauer der Verkehrsführung über 4 Std. bis 8 Std.
Bei Tageslicht.
Die verkehrsrechtliche Anordnung ist auf Grundlage der
Unterlagen des Auftraggebers einzuholen. Die hierfür
erforderlichen Unterlagen sind zu erstellen. Notwendige
Ortsbesichtigungen zur Erstellung der Planunterlagen
für die verkehrsrechtliche Anordnung sind
durchzuführen.
Das Vorhalten, Aufstellen und Abbauen der
Rote-Punkt-Beschilderung ist in die Leistung
einzurechnen.
Anfallende Gebühren 'Sind eizurechnen. '
Menge: 2,000 St
Zuordnung: 105

**00.08.0003 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 600,000 m2
Zuordnung: 107

**00.08.0004 Baum im Bestand fällen*DU über 0,1-0,3 m Stammholz Verw.AN*Schlagab. Verw.AN**
StL-Nr. 221107634910101
Baum im Bestand fällen. Verbleibenden Bestand schonen.
Schnittstelle höchstens 0,25 m über dem Erdboden.
Entnahme 'aus Böschung, Neigung der Fläsche
unterschiedlich bis 1:3 '
Durchmesser über 0,10 bis 0,30 m.
Stammholz nach Wahl des AN verwerten.
Schlagabraum nach Wahl des AN verwerten.
Menge: 145,000 St
Zuordnung: 107

**00.08.0005 Baum im Bestand fällen*DU über 0,3-0,5 m Stammholz Verw.AN*Schlagab. Verw.AN**
StL-Nr. 221107634920101
Baum im Bestand fällen. Verbleibenden Bestand schonen.
Schnittstelle höchstens 0,25 m über dem Erdboden.
Entnahme 'aus Böschung, Neigung der Fläsche
unterschiedlich bis 1:3 '
Durchmesser über 0,30 bis 0,50 m.
Stammholz nach Wahl des AN verwerten.
Schlagabraum nach Wahl des AN verwerten.
Menge: 45,000 St
Zuordnung: 107

**00.08.0006 Baum im Bestand fällen*DU über 0,5-0,75m Stammholz Verw.AN*Schlagab. Verw.AN**
StL-Nr. 221107634930101
Baum im Bestand fällen. Verbleibenden Bestand schonen.
Schnittstelle höchstens 0,25 m über dem Erdboden.
Entnahme 'aus Böschung, Neigung der Fläsche
unterschiedlich bis 1:3 '
Durchmesser über 0,50 bis 0,75 m.
Stammholz nach Wahl des AN verwerten.
Schlagabraum nach Wahl des AN verwerten.
Menge: 13,000 St
Zuordnung: 107

**00.08.0007 Wildsperrzaun freischneiden**
Wildsperrzaun  beidseitig von Gehölzbewuchs, Sträuchern
Ranken oder sonstiger Vegetation freischneiden. Der
Freischnitt ist beidseitig auf einer breite von 1,00 m
durchzuführen.
Beschädigte Gehölze des verbleibenden Bestands
fachgerecht schneiden.
Neigung der Flächen 1:4 bis 1:3.
Standort = Böschung.
Überwuchs bis 2,00 m außerhalb des Wurzelstocks der
Randpflanzen.
Stammholz nach Wahl des AN verwerten.
Schnittgut nach Wahl des AN verwerten.
Menge: 350,000 m

#### Unterabschnitt 00.09 A57, FR. NL, km 10,834 - 10,646

**00.09.0001 Verk.sich. kürzerer Dauer durchf.*stat. Arbeitsst. über 4 bis 8 Std.*bei Tageslicht Anordnung n. Unt.**
Verkehrssicherung an Arbeitsstellen von kürzerer Dauer
betriebsfertig aufbauen, vorhalten, warten, instand
setzen, betreiben und abbauen. Vorübergehende Verkehrssicherungsmaßnahmen durchführen.
Nach RSA 'Vollsperrung der Auffahrt '
Für stationäre Arbeitsstelle.
Gesamtdauer der Verkehrsführung über 4 Std. bis 8 Std.
Bei Tageslicht.
Die verkehrsrechtliche Anordnung ist auf Grundlage der
Unterlagen des Auftraggebers einzuholen. Die hierfür
erforderlichen Unterlagen sind zu erstellen. Notwendige
Ortsbesichtigungen zur Erstellung der Planunterlagen
für die verkehrsrechtliche Anordnung sind
durchzuführen.
Das Vorhalten, Aufstellen und Abbauen der
Rote-Punkt-Beschilderung ist in die Leistung
einzurechnen.
Anfallende Gebühren 'Sind eizurechnen. '
Menge: 2,000 St
Zuordnung: 105

**00.09.0002 Baum im Bestand fällen*DU über 0,1-0,3 m Stammholz Verw.AN*Schlagab. Verw.AN**
StL-Nr. 221107634910101
Baum im Bestand fällen. Verbleibenden Bestand schonen.
Schnittstelle höchstens 0,25 m über dem Erdboden.
Entnahme 'aus Böschung, Neigung der Fläsche
unterschiedlich bis 1:3 '
Durchmesser über 0,10 bis 0,30 m.
Stammholz nach Wahl des AN verwerten.
Schlagabraum nach Wahl des AN verwerten.
Menge: 104,000 St
Zuordnung: 107

**00.09.0003 Baum im Bestand fällen*DU über 0,3-0,5 m Stammholz Verw.AN*Schlagab. Verw.AN**
StL-Nr. 221107634920101
Baum im Bestand fällen. Verbleibenden Bestand schonen.
Schnittstelle höchstens 0,25 m über dem Erdboden.
Entnahme 'aus Böschung, Neigung der Fläsche
unterschiedlich bis 1:3 '
Durchmesser über 0,30 bis 0,50 m.
Stammholz nach Wahl des AN verwerten.
Schlagabraum nach Wahl des AN verwerten.
Menge: 65,000 St
Zuordnung: 107

**00.09.0004 Baum im Bestand fällen*DU über 0,5-0,75m Stammholz Verw.AN*Schlagab. Verw.AN**
StL-Nr. 221107634930101
Baum im Bestand fällen. Verbleibenden Bestand schonen.
Schnittstelle höchstens 0,25 m über dem Erdboden.
Entnahme 'aus Böschung, Neigung der Fläsche
unterschiedlich bis 1:3 '
Durchmesser über 0,50 bis 0,75 m.
Stammholz nach Wahl des AN verwerten.
Schlagabraum nach Wahl des AN verwerten.
Menge: 6,000 St
Zuordnung: 107

#### Unterabschnitt 00.10 A57, FR. NL, km 11,650 - 11,420

**00.10.0001 Verk.sich. kürzerer Dauer durchf.*stat. Arbeitsst.*über 4 bis 8 Std. bei Tageslicht*Anordnung n. Unt.**
StL-Nr. 22110513590192110
Verkehrssicherung an Arbeitsstellen von kürzerer Dauer
betriebsfertig aufbauen, vorhalten, warten, instand
setzen, betreiben und abbauen. Vorübergehende Verkehrssicherungsmaßnahmen durchführen.
Nach RSA, Regelplan 'T 2/1.1 AS '
Für stationäre Arbeitsstelle.
Länge des Arbeitsbereiches '250 m '
Gesamtdauer der Verkehrsführung über 4 Std. bis 8 Std.
Bei Tageslicht.
Verkehrsrechtliche Anordnung nach Unterlagen des AG
einholen und zugehörige Unterlagen erstellen. Erforderliche Ortsbesichtigungen zur Erstellung der Planunterlagen für die verkehrsrechtliche Anordnung durchführen.
Menge: 4,000 St
Zuordnung: 105

**00.10.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 690,000 m2
Zuordnung: 107

**00.10.0003 Baum im Bestand fällen*DU über 0,1-0,3 m Stammholz Verw.AN*Schlagab. Verw.AN**
StL-Nr. 221107634910101
Baum im Bestand fällen. Verbleibenden Bestand schonen.
Schnittstelle höchstens 0,25 m über dem Erdboden.
Entnahme 'aus Böschung, Neigung der Fläsche
unterschiedlich bis 1:3 '
Durchmesser über 0,10 bis 0,30 m.
Stammholz nach Wahl des AN verwerten.
Schlagabraum nach Wahl des AN verwerten.
Menge: 1054,000 St
Zuordnung: 107

**00.10.0004 Baum im Bestand fällen*DU über 0,3-0,5 m Stammholz Verw.AN*Schlagab. Verw.AN**
StL-Nr. 221107634920101
Baum im Bestand fällen. Verbleibenden Bestand schonen.
Schnittstelle höchstens 0,25 m über dem Erdboden.
Entnahme 'aus Böschung, Neigung der Fläsche
unterschiedlich bis 1:3 '
Durchmesser über 0,30 bis 0,50 m.
Stammholz nach Wahl des AN verwerten.
Schlagabraum nach Wahl des AN verwerten.
Menge: 29,000 St
Zuordnung: 107

*Hinweis*
Behinderung durch Wildsperrzaun und Strohmfreileitung
ist einzurechnen.

#### Unterabschnitt 00.11 A57, FR. NL, km 15,865 - 15,693

**00.11.0001 Verk.sich. kürzerer Dauer durchf.*stat. Arbeitsst.*über 4 bis 8 Std. bei Tageslicht*Anordnung n. Unt.**
StL-Nr. 22110513590192110
Verkehrssicherung an Arbeitsstellen von kürzerer Dauer
betriebsfertig aufbauen, vorhalten, warten, instand
setzen, betreiben und abbauen. Vorübergehende Verkehrssicherungsmaßnahmen durchführen.
Nach RSA, Regelplan 'T 2/1 '
Für stationäre Arbeitsstelle.
Länge des Arbeitsbereiches '200 m '
Gesamtdauer der Verkehrsführung über 4 Std. bis 8 Std.
Bei Tageslicht.
Verkehrsrechtliche Anordnung nach Unterlagen des AG
einholen und zugehörige Unterlagen erstellen. Erforderliche Ortsbesichtigungen zur Erstellung der Planunterlagen für die verkehrsrechtliche Anordnung durchführen.
Menge: 3,000 St
Zuordnung: 105

**00.11.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 1204,000 m2
Zuordnung: 107

**00.11.0003 Baum im Bestand fällen*DU über 0,1-0,3 m Stammholz Verw.AN*Schlagab. Verw.AN**
StL-Nr. 221107634910101
Baum im Bestand fällen. Verbleibenden Bestand schonen.
Schnittstelle höchstens 0,25 m über dem Erdboden.
Entnahme 'aus Böschung, Neigung der Fläsche
unterschiedlich bis 1:3 '
Durchmesser über 0,10 bis 0,30 m.
Stammholz nach Wahl des AN verwerten.
Schlagabraum nach Wahl des AN verwerten.
Menge: 423,000 St
Zuordnung: 107

**00.11.0004 Baum im Bestand fällen*DU über 0,3-0,5 m Stammholz Verw.AN*Schlagab. Verw.AN**
StL-Nr. 221107634920101
Baum im Bestand fällen. Verbleibenden Bestand schonen.
Schnittstelle höchstens 0,25 m über dem Erdboden.
Entnahme 'aus Böschung, Neigung der Fläsche
unterschiedlich bis 1:3 '
Durchmesser über 0,30 bis 0,50 m.
Stammholz nach Wahl des AN verwerten.
Schlagabraum nach Wahl des AN verwerten.
Menge: 43,000 St
Zuordnung: 107

**00.11.0005 Wildsperrzaun freischneiden**
Wildsperrzaun  beidseitig von Gehölzbewuchs, Sträuchern
Ranken oder sonstiger Vegetation freischneiden. Der
Freischnitt ist beidseitig auf einer breite von 1,00 m
durchzuführen.
Beschädigte Gehölze des verbleibenden Bestands
fachgerecht schneiden.
Neigung der Flächen 1:4 bis 1:3.
Standort = Böschung.
Überwuchs bis 2,00 m außerhalb des Wurzelstocks der
Randpflanzen.
Stammholz nach Wahl des AN verwerten.
Schnittgut nach Wahl des AN verwerten.
Menge: 180,000 m

*Hinweis*
Behinderung durch Wildsperrzaun ist einzurechnen.

#### Unterabschnitt 00.12 A57, FR. NL, km 16,200 - 16,865

**00.12.0001 Verk.sich. kürzerer Dauer durchf.*stat. Arbeitsst.*über 4 bis 8 Std. bei Tageslicht*Anordnung n. Unt.**
StL-Nr. 22110513590192110
Verkehrssicherung an Arbeitsstellen von kürzerer Dauer
betriebsfertig aufbauen, vorhalten, warten, instand
setzen, betreiben und abbauen. Vorübergehende Verkehrssicherungsmaßnahmen durchführen.
Nach RSA, Regelplan 'T 2/1 '
Für stationäre Arbeitsstelle.
Länge des Arbeitsbereiches '700 m '
Gesamtdauer der Verkehrsführung über 4 Std. bis 8 Std.
Bei Tageslicht.
Verkehrsrechtliche Anordnung nach Unterlagen des AG
einholen und zugehörige Unterlagen erstellen. Erforderliche Ortsbesichtigungen zur Erstellung der Planunterlagen für die verkehrsrechtliche Anordnung durchführen.
Menge: 5,000 St
Zuordnung: 105

**00.12.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 2010,000 m2
Zuordnung: 107

**00.12.0003 Baum im Bestand fällen*DU über 0,1-0,3 m Stammholz Verw.AN*Schlagab. Verw.AN**
StL-Nr. 221107634910101
Baum im Bestand fällen. Verbleibenden Bestand schonen.
Schnittstelle höchstens 0,25 m über dem Erdboden.
Entnahme 'aus Böschung, Neigung der Fläsche
unterschiedlich bis 1:3 '
Durchmesser über 0,10 bis 0,30 m.
Stammholz nach Wahl des AN verwerten.
Schlagabraum nach Wahl des AN verwerten.
Menge: 717,000 St
Zuordnung: 107

**00.12.0004 Baum im Bestand fällen*DU über 0,3-0,5 m Stammholz Verw.AN*Schlagab. Verw.AN**
StL-Nr. 221107634920101
Baum im Bestand fällen. Verbleibenden Bestand schonen.
Schnittstelle höchstens 0,25 m über dem Erdboden.
Entnahme 'aus Böschung, Neigung der Fläsche
unterschiedlich bis 1:3 '
Durchmesser über 0,30 bis 0,50 m.
Stammholz nach Wahl des AN verwerten.
Schlagabraum nach Wahl des AN verwerten.
Menge: 209,000 St
Zuordnung: 107

**00.12.0005 Baum im Bestand fällen*DU über 0,5-0,75m Stammholz Verw.AN*Schlagab. Verw.AN**
StL-Nr. 221107634930101
Baum im Bestand fällen. Verbleibenden Bestand schonen.
Schnittstelle höchstens 0,25 m über dem Erdboden.
Entnahme 'aus Böschung, Neigung der Fläsche
unterschiedlich bis 1:3 '
Durchmesser über 0,50 bis 0,75 m.
Stammholz nach Wahl des AN verwerten.
Schlagabraum nach Wahl des AN verwerten.
Menge: 23,000 St
Zuordnung: 107

**00.12.0006 Wildsperrzaun freischneiden**
Wildsperrzaun  beidseitig von Gehölzbewuchs, Sträuchern
Ranken oder sonstiger Vegetation freischneiden. Der
Freischnitt ist beidseitig auf einer breite von 1,00 m
durchzuführen.
Beschädigte Gehölze des verbleibenden Bestands
fachgerecht schneiden.
Neigung der Flächen 1:4 bis 1:3.
Standort = Böschung.
Überwuchs bis 2,00 m außerhalb des Wurzelstocks der
Randpflanzen.
Stammholz nach Wahl des AN verwerten.
Schnittgut nach Wahl des AN verwerten.
Menge: 665,000 m

*Hinweis*
Behinderung durch Wildsperrzaun ist einzurechnen.

#### Unterabschnitt 00.13 A57, FR. NL, km 21,788 - 21,334

**00.13.0001 Verk.sich. kürzerer Dauer durchf.*stat. Arbeitsst.*über 4 bis 8 Std. bei Tageslicht*Anordnung n. Unt.**
StL-Nr. 22110513590192110
Verkehrssicherung an Arbeitsstellen von kürzerer Dauer
betriebsfertig aufbauen, vorhalten, warten, instand
setzen, betreiben und abbauen. Vorübergehende Verkehrssicherungsmaßnahmen durchführen.
Nach RSA, Regelplan 'T 2/1 '
Für stationäre Arbeitsstelle.
Länge des Arbeitsbereiches '500 m '
Gesamtdauer der Verkehrsführung über 4 Std. bis 8 Std.
Bei Tageslicht.
Verkehrsrechtliche Anordnung nach Unterlagen des AG
einholen und zugehörige Unterlagen erstellen. Erforderliche Ortsbesichtigungen zur Erstellung der Planunterlagen für die verkehrsrechtliche Anordnung durchführen.
Menge: 3,000 St
Zuordnung: 105

**00.13.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 1362,000 m2
Zuordnung: 107

**00.13.0003 Baum im Bestand fällen*DU über 0,1-0,3 m Stammholz Verw.AN*Schlagab. Verw.AN**
StL-Nr. 221107634910101
Baum im Bestand fällen. Verbleibenden Bestand schonen.
Schnittstelle höchstens 0,25 m über dem Erdboden.
Entnahme 'aus Böschung, Neigung der Fläsche
unterschiedlich bis 1:3 '
Durchmesser über 0,10 bis 0,30 m.
Stammholz nach Wahl des AN verwerten.
Schlagabraum nach Wahl des AN verwerten.
Menge: 412,000 St
Zuordnung: 107

**00.13.0004 Baum im Bestand fällen*DU über 0,3-0,5 m Stammholz Verw.AN*Schlagab. Verw.AN**
StL-Nr. 221107634920101
Baum im Bestand fällen. Verbleibenden Bestand schonen.
Schnittstelle höchstens 0,25 m über dem Erdboden.
Entnahme 'aus Böschung, Neigung der Fläsche
unterschiedlich bis 1:3 '
Durchmesser über 0,30 bis 0,50 m.
Stammholz nach Wahl des AN verwerten.
Schlagabraum nach Wahl des AN verwerten.
Menge: 102,000 St
Zuordnung: 107

**00.13.0005 Baum im Bestand fällen*DU über 0,5-0,75m Stammholz Verw.AN*Schlagab. Verw.AN**
StL-Nr. 221107634930101
Baum im Bestand fällen. Verbleibenden Bestand schonen.
Schnittstelle höchstens 0,25 m über dem Erdboden.
Entnahme 'aus Böschung, Neigung der Fläsche
unterschiedlich bis 1:3 '
Durchmesser über 0,50 bis 0,75 m.
Stammholz nach Wahl des AN verwerten.
Schlagabraum nach Wahl des AN verwerten.
Menge: 35,000 St
Zuordnung: 107

**00.13.0006 Wildsperrzaun freischneiden**
Wildsperrzaun  beidseitig von Gehölzbewuchs, Sträuchern
Ranken oder sonstiger Vegetation freischneiden. Der
Freischnitt ist beidseitig auf einer breite von 1,00 m
durchzuführen.
Beschädigte Gehölze des verbleibenden Bestands
fachgerecht schneiden.
Neigung der Flächen 1:4 bis 1:3.
Standort = Böschung.
Überwuchs bis 2,00 m außerhalb des Wurzelstocks der
Randpflanzen.
Stammholz nach Wahl des AN verwerten.
Schnittgut nach Wahl des AN verwerten.
Menge: 454,000 m

*Hinweis*
Behinderung durch Wildsperrzaun ist einzurechnen.

#### Unterabschnitt 00.14 A57, FR. NL, km 21,940 - 21,788

**00.14.0001 Verk.sich. kürzerer Dauer durchf.*stat. Arbeitsst.*über 4 bis 8 Std. bei Tageslicht*Anordnung n. Unt.**
StL-Nr. 22110513590192110
Verkehrssicherung an Arbeitsstellen von kürzerer Dauer
betriebsfertig aufbauen, vorhalten, warten, instand
setzen, betreiben und abbauen. Vorübergehende Verkehrssicherungsmaßnahmen durchführen.
Nach RSA, Regelplan 'T 2/1 '
Für stationäre Arbeitsstelle.
Länge des Arbeitsbereiches '200 m '
Gesamtdauer der Verkehrsführung über 4 Std. bis 8 Std.
Bei Tageslicht.
Verkehrsrechtliche Anordnung nach Unterlagen des AG
einholen und zugehörige Unterlagen erstellen. Erforderliche Ortsbesichtigungen zur Erstellung der Planunterlagen für die verkehrsrechtliche Anordnung durchführen.
Menge: 2,000 St
Zuordnung: 105

**00.14.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 465,000 m2
Zuordnung: 107

**00.14.0003 Baum im Bestand fällen*DU über 0,1-0,3 m Stammholz Verw.AN*Schlagab. Verw.AN**
StL-Nr. 221107634910101
Baum im Bestand fällen. Verbleibenden Bestand schonen.
Schnittstelle höchstens 0,25 m über dem Erdboden.
Entnahme 'aus Böschung, Neigung der Fläsche
unterschiedlich bis 1:3 '
Durchmesser über 0,10 bis 0,30 m.
Stammholz nach Wahl des AN verwerten.
Schlagabraum nach Wahl des AN verwerten.
Menge: 268,000 St
Zuordnung: 107

**00.14.0004 Baum im Bestand fällen*DU über 0,3-0,5 m Stammholz Verw.AN*Schlagab. Verw.AN**
StL-Nr. 221107634920101
Baum im Bestand fällen. Verbleibenden Bestand schonen.
Schnittstelle höchstens 0,25 m über dem Erdboden.
Entnahme 'aus Böschung, Neigung der Fläsche
unterschiedlich bis 1:3 '
Durchmesser über 0,30 bis 0,50 m.
Stammholz nach Wahl des AN verwerten.
Schlagabraum nach Wahl des AN verwerten.
Menge: 95,000 St
Zuordnung: 107

**00.14.0005 Baum im Bestand fällen*DU über 0,5-0,75m Stammholz Verw.AN*Schlagab. Verw.AN**
StL-Nr. 221107634930101
Baum im Bestand fällen. Verbleibenden Bestand schonen.
Schnittstelle höchstens 0,25 m über dem Erdboden.
Entnahme 'aus Böschung, Neigung der Fläsche
unterschiedlich bis 1:3 '
Durchmesser über 0,50 bis 0,75 m.
Stammholz nach Wahl des AN verwerten.
Schlagabraum nach Wahl des AN verwerten.
Menge: 22,000 St
Zuordnung: 107

**00.14.0006 Wildsperrzaun freischneiden**
Wildsperrzaun  beidseitig von Gehölzbewuchs, Sträuchern
Ranken oder sonstiger Vegetation freischneiden. Der
Freischnitt ist beidseitig auf einer breite von 1,00 m
durchzuführen.
Beschädigte Gehölze des verbleibenden Bestands
fachgerecht schneiden.
Neigung der Flächen 1:4 bis 1:3.
Standort = Böschung.
Überwuchs bis 2,00 m außerhalb des Wurzelstocks der
Randpflanzen.
Stammholz nach Wahl des AN verwerten.
Schnittgut nach Wahl des AN verwerten.
Menge: 152,000 m

#### Unterabschnitt 00.15 A57, FR. NL, km 24,175 - 24,100

**00.15.0001 Verk.sich. kürzerer Dauer durchf.*stat. Arbeitsst.*über 4 bis 8 Std. bei Tageslicht*Anordnung n. Unt.**
StL-Nr. 22110513590192110
Verkehrssicherung an Arbeitsstellen von kürzerer Dauer
betriebsfertig aufbauen, vorhalten, warten, instand
setzen, betreiben und abbauen. Vorübergehende Verkehrssicherungsmaßnahmen durchführen.
Nach RSA, Regelplan 'T 2/2 '
Für stationäre Arbeitsstelle.
Länge des Arbeitsbereiches '75 m '
Gesamtdauer der Verkehrsführung über 4 Std. bis 8 Std.
Bei Tageslicht.
Verkehrsrechtliche Anordnung nach Unterlagen des AG
einholen und zugehörige Unterlagen erstellen. Erforderliche Ortsbesichtigungen zur Erstellung der Planunterlagen für die verkehrsrechtliche Anordnung durchführen.
Menge: 1,000 St
Zuordnung: 105

**00.15.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 450,000 m2
Zuordnung: 107

**00.15.0003 Baum im Bestand fällen*DU über 0,1-0,3 m Stammholz Verw.AN*Schlagab. Verw.AN**
StL-Nr. 221107634910101
Baum im Bestand fällen. Verbleibenden Bestand schonen.
Schnittstelle höchstens 0,25 m über dem Erdboden.
Entnahme 'aus Böschung, Neigung der Fläsche
unterschiedlich bis 1:3 '
Durchmesser über 0,10 bis 0,30 m.
Stammholz nach Wahl des AN verwerten.
Schlagabraum nach Wahl des AN verwerten.
Menge: 82,000 St
Zuordnung: 107

**00.15.0004 Baum im Bestand fällen*DU über 0,3-0,5 m Stammholz Verw.AN*Schlagab. Verw.AN**
StL-Nr. 221107634920101
Baum im Bestand fällen. Verbleibenden Bestand schonen.
Schnittstelle höchstens 0,25 m über dem Erdboden.
Entnahme 'aus Böschung, Neigung der Fläsche
unterschiedlich bis 1:3 '
Durchmesser über 0,30 bis 0,50 m.
Stammholz nach Wahl des AN verwerten.
Schlagabraum nach Wahl des AN verwerten.
Menge: 23,000 St
Zuordnung: 107

**00.15.0005 Baum im Bestand fällen*DU über 0,5-0,75m Stammholz Verw.AN*Schlagab. Verw.AN**
StL-Nr. 221107634930101
Baum im Bestand fällen. Verbleibenden Bestand schonen.
Schnittstelle höchstens 0,25 m über dem Erdboden.
Entnahme 'aus Böschung, Neigung der Fläsche
unterschiedlich bis 1:3 '
Durchmesser über 0,50 bis 0,75 m.
Stammholz nach Wahl des AN verwerten.
Schlagabraum nach Wahl des AN verwerten.
Menge: 17,000 St
Zuordnung: 107

#### Unterabschnitt 00.16 A57, FR. NL, km 24,085 - 23,947

**00.16.0001 Verk.sich. kürzerer Dauer durchf.*stat. Arbeitsst. über 4 bis 8 Std.*bei Tageslicht Anordnung n. Unt.**
Verkehrssicherung an Arbeitsstellen von kürzerer Dauer
betriebsfertig aufbauen, vorhalten, warten, instand
setzen, betreiben und abbauen. Vorübergehende Verkehrssicherungsmaßnahmen durchführen.
Nach RSA 'Vollsperrung der Auffahrt '
Für stationäre Arbeitsstelle.
Gesamtdauer der Verkehrsführung über 4 Std. bis 8 Std.
Bei Tageslicht.
Die verkehrsrechtliche Anordnung ist auf Grundlage der
Unterlagen des Auftraggebers einzuholen. Die hierfür
erforderlichen Unterlagen sind zu erstellen. Notwendige
Ortsbesichtigungen zur Erstellung der Planunterlagen
für die verkehrsrechtliche Anordnung sind
durchzuführen.
Das Vorhalten, Aufstellen und Abbauen der
Rote-Punkt-Beschilderung ist in die Leistung
einzurechnen.
Anfallende Gebühren 'Sind eizurechnen. '
Menge: 2,000 St
Zuordnung: 105

**00.16.0002 Baum im Bestand fällen*DU über 0,1-0,3 m Stammholz Verw.AN*Schlagab. Verw.AN**
StL-Nr. 221107634910101
Baum im Bestand fällen. Verbleibenden Bestand schonen.
Schnittstelle höchstens 0,25 m über dem Erdboden.
Entnahme 'aus Böschung, Neigung der Fläsche
unterschiedlich bis 1:3 '
Durchmesser über 0,10 bis 0,30 m.
Stammholz nach Wahl des AN verwerten.
Schlagabraum nach Wahl des AN verwerten.
Menge: 104,000 St
Zuordnung: 107

**00.16.0003 Baum im Bestand fällen*DU über 0,3-0,5 m Stammholz Verw.AN*Schlagab. Verw.AN**
StL-Nr. 221107634920101
Baum im Bestand fällen. Verbleibenden Bestand schonen.
Schnittstelle höchstens 0,25 m über dem Erdboden.
Entnahme 'aus Böschung, Neigung der Fläsche
unterschiedlich bis 1:3 '
Durchmesser über 0,30 bis 0,50 m.
Stammholz nach Wahl des AN verwerten.
Schlagabraum nach Wahl des AN verwerten.
Menge: 51,000 St
Zuordnung: 107

**00.16.0004 Baum im Bestand fällen*DU über 0,5-0,75m Stammholz Verw.AN*Schlagab. Verw.AN**
StL-Nr. 221107634930101
Baum im Bestand fällen. Verbleibenden Bestand schonen.
Schnittstelle höchstens 0,25 m über dem Erdboden.
Entnahme 'aus Böschung, Neigung der Fläsche
unterschiedlich bis 1:3 '
Durchmesser über 0,50 bis 0,75 m.
Stammholz nach Wahl des AN verwerten.
Schlagabraum nach Wahl des AN verwerten.
Menge: 6,000 St
Zuordnung: 107

*Hinweis*
Behinderung durch Wildsperrzaun ist einzurechnen.

#### Unterabschnitt 00.17 A57, FR. NL, km 28,966 - 28,650

**00.17.0001 Verk.sich. kürzerer Dauer durchf.*stat. Arbeitsst.*über 4 bis 8 Std. bei Tageslicht*Anordnung n. Unt.**
StL-Nr. 22110513590192110
Verkehrssicherung an Arbeitsstellen von kürzerer Dauer
betriebsfertig aufbauen, vorhalten, warten, instand
setzen, betreiben und abbauen. Vorübergehende Verkehrssicherungsmaßnahmen durchführen.
Nach RSA, Regelplan 'T 2/1 '
Für stationäre Arbeitsstelle.
Länge des Arbeitsbereiches '320 m '
Gesamtdauer der Verkehrsführung über 4 Std. bis 8 Std.
Bei Tageslicht.
Verkehrsrechtliche Anordnung nach Unterlagen des AG
einholen und zugehörige Unterlagen erstellen. Erforderliche Ortsbesichtigungen zur Erstellung der Planunterlagen für die verkehrsrechtliche Anordnung durchführen.
Menge: 2,000 St
Zuordnung: 105

**00.17.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung 'Neigung der Fläsche unterschiedlich bis 1:3 '
Standort = Böschung.
Überwuchs bis 2,00 m außerhalb des Wurzelstocks der
Randpflanzen.
Zeitraum seit letzter Verjüngung über 30 Jahre.
Mittlere Dichte des Bestandes über 2 Stück/m2.
Auf-den-Stock-setzen ca. 75 v.H. des Bestandes.
Stammholz nach Wahl des AN verwerten.
Schnittgut nach Wahl des AN verwerten.
Menge: 632,000 m2
Zuordnung: 107

**00.17.0003 Baum im Bestand fällen*DU über 0,1-0,3 m Stammholz Verw.AN*Schlagab. Verw.AN**
StL-Nr. 221107634910101
Baum im Bestand fällen. Verbleibenden Bestand schonen.
Schnittstelle höchstens 0,25 m über dem Erdboden.
Entnahme 'aus Böschung, Neigung der Fläsche
unterschiedlich bis 1:3 '
Durchmesser über 0,10 bis 0,30 m.
Stammholz nach Wahl des AN verwerten.
Schlagabraum nach Wahl des AN verwerten.
Menge: 207,000 St
Zuordnung: 107

**00.17.0004 Baum im Bestand fällen*DU über 0,3-0,5 m Stammholz Verw.AN*Schlagab. Verw.AN**
StL-Nr. 221107634920101
Baum im Bestand fällen. Verbleibenden Bestand schonen.
Schnittstelle höchstens 0,25 m über dem Erdboden.
Entnahme 'aus Böschung, Neigung der Fläsche
unterschiedlich bis 1:3 '
Durchmesser über 0,30 bis 0,50 m.
Stammholz nach Wahl des AN verwerten.
Schlagabraum nach Wahl des AN verwerten.
Menge: 31,000 St
Zuordnung: 107

**00.17.0005 Baum im Bestand fällen*DU über 0,5-0,75m Stammholz Verw.AN*Schlagab. Verw.AN**
StL-Nr. 221107634930101
Baum im Bestand fällen. Verbleibenden Bestand schonen.
Schnittstelle höchstens 0,25 m über dem Erdboden.
Entnahme 'aus Böschung, Neigung der Fläsche
unterschiedlich bis 1:3 '
Durchmesser über 0,50 bis 0,75 m.
Stammholz nach Wahl des AN verwerten.
Schlagabraum nach Wahl des AN verwerten.
Menge: 15,000 St
Zuordnung: 107

**00.17.0006 Wildsperrzaun freischneiden**
Wildsperrzaun  beidseitig von Gehölzbewuchs, Sträuchern
Ranken oder sonstiger Vegetation freischneiden. Der
Freischnitt ist beidseitig auf einer breite von 1,00 m
durchzuführen.
Beschädigte Gehölze des verbleibenden Bestands
fachgerecht schneiden.
Neigung der Flächen 1:4 bis 1:3.
Standort = Böschung.
Überwuchs bis 2,00 m außerhalb des Wurzelstocks der
Randpflanzen.
Stammholz nach Wahl des AN verwerten.
Schnittgut nach Wahl des AN verwerten.
Menge: 316,000 m

#### Unterabschnitt 00.18 A57, FR. NL, km 50,820 - 50,677

**00.18.0001 Verk.sich. kürzerer Dauer durchf.*stat. Arbeitsst.*über 4 bis 8 Std. bei Tageslicht*Anordnung n. Unt.**
StL-Nr. 22110513590192110
Verkehrssicherung an Arbeitsstellen von kürzerer Dauer
betriebsfertig aufbauen, vorhalten, warten, instand
setzen, betreiben und abbauen. Vorübergehende Verkehrssicherungsmaßnahmen durchführen.
Nach RSA, Regelplan 'AS 2/4.1 '
Für stationäre Arbeitsstelle.
Länge des Arbeitsbereiches '200 m '
Gesamtdauer der Verkehrsführung über 4 Std. bis 8 Std.
Bei Tageslicht.
Verkehrsrechtliche Anordnung nach Unterlagen des AG
einholen und zugehörige Unterlagen erstellen. Erforderliche Ortsbesichtigungen zur Erstellung der Planunterlagen für die verkehrsrechtliche Anordnung durchführen.
Menge: 1,000 St
Zuordnung: 105

**00.18.0002 Baum im Bestand fällen*DU über 0,1-0,3 m Stammholz Verw.AN*Schlagab. Verw.AN**
StL-Nr. 221107634910101
Baum im Bestand fällen. Verbleibenden Bestand schonen.
Schnittstelle höchstens 0,25 m über dem Erdboden.
Entnahme 'aus Böschung, Neigung der Fläsche
unterschiedlich bis 1:3 '
Durchmesser über 0,10 bis 0,30 m.
Stammholz nach Wahl des AN verwerten.
Schlagabraum nach Wahl des AN verwerten.
Menge: 42,000 St
Zuordnung: 107

**00.18.0003 Baum im Bestand fällen*DU über 0,3-0,5 m Stammholz Verw.AN*Schlagab. Verw.AN**
StL-Nr. 221107634920101
Baum im Bestand fällen. Verbleibenden Bestand schonen.
Schnittstelle höchstens 0,25 m über dem Erdboden.
Entnahme 'aus Böschung, Neigung der Fläsche
unterschiedlich bis 1:3 '
Durchmesser über 0,30 bis 0,50 m.
Stammholz nach Wahl des AN verwerten.
Schlagabraum nach Wahl des AN verwerten.
Menge: 49,000 St
Zuordnung: 107

**00.18.0004 Baum im Bestand fällen*DU über 0,5-0,75m Stammholz Verw.AN*Schlagab. Verw.AN**
StL-Nr. 221107634930101
Baum im Bestand fällen. Verbleibenden Bestand schonen.
Schnittstelle höchstens 0,25 m über dem Erdboden.
Entnahme 'aus Böschung, Neigung der Fläsche
unterschiedlich bis 1:3 '
Durchmesser über 0,50 bis 0,75 m.
Stammholz nach Wahl des AN verwerten.
Schlagabraum nach Wahl des AN verwerten.
Menge: 5,000 St
Zuordnung: 107

USt %: 19,00
